# Interruptor diferencial instantâneo, classe AC, bipolar (2P), intensidade nominal 25 A, sensibilidade 30 mA, CDC728M "HAGER"

- Propriedade do ficheiro: CYPE INGENIEROS, S.A.
- Formato: FIEBDC-3/2002
- Moeda: EUR
- Custos indirectos: 3.00 %
- IVA: 23.00 %

**IEX060** Ud Interruptor diferencial instantâneo, classe AC, bipolar (2P), intensidade nominal 25 A, sensibilidade 30 mA, CDC728M "HAGER".
Interruptor diferencial instantâneo, classe AC, bipolar (2P), intensidade nominal 25 A, sensibilidade 30 mA, CDC728M "HAGER", montagem sobre calha DIN. Totalmente montado, ligado e testado.
Inclui: Montagem e ligação do elemento.
Critério de medição de projecto: Número de unidades previstas, segundo documentação gráfica de Projecto.
Critério de medição de obra: Medir-se-á o número de unidades realmente executadas segundo especificações de Projecto.

| Código | Un | Descrição | Rendimento | Preço | Importância |
|---|---|---|---|---|---|
| mt35hag002a | Ud | Interruptor diferencial instantâneo, classe AC, bipolar (2P), intensidade nominal 25 A, sensibilidade 30 mA, CDC728M "HAGER", montagem sobre calha DIN, segundo EN 61008-1. (material) | 1.000 | 71.55 | 71.55 |
| mo003 | h | Oficial de 1ª electricista. (mão de obra) | 0.250 | 19.38 | 4.85 |
| % | % | Custos directos complementares | 2 % | 76.40 | 1.53 |
|  |  | Custos directos |  |  | 77.93 |
