# Disjuntor diferencial combinado, poder de corte 6 kA, curva C, bipolar (1P+N), sensibilidade 10 mA, classe AC, intensidade nominal 16 A, ACC916M "HAGER"

- Propriedade do ficheiro: CYPE INGENIEROS, S.A.
- Formato: FIEBDC-3/2002
- Moeda: EUR
- Custos indirectos: 3.00 %
- IVA: 23.00 %

**IEX070** Ud Disjuntor diferencial combinado, poder de corte 6 kA, curva C, bipolar (1P+N), sensibilidade 10 mA, classe AC, intensidade nominal 16 A, ACC916M "HAGER".
Disjuntor diferencial combinado, poder de corte 6 kA, curva C, bipolar (1P+N), sensibilidade 10 mA, classe AC, intensidade nominal 16 A, ACC916M "HAGER", montagem sobre calha DIN. Totalmente montado, ligado e testado.
Inclui: Montagem e ligação do elemento.
Critério de medição de projecto: Número de unidades previstas, segundo documentação gráfica de Projecto.
Critério de medição de obra: Medir-se-á o número de unidades realmente executadas segundo especificações de Projecto.

| Código | Un | Descrição | Rendimento | Preço | Importância |
|---|---|---|---|---|---|
| mt35hag012ca | Ud | Disjuntor diferencial combinado, poder de corte 6 kA, curva C, bipolar (1P+N), sensibilidade 10 mA, classe AC, intensidade nominal 16 A, ACC916M "HAGER", montagem sobre calha DIN, segundo NP EN 61009-1. (material) | 1.000 | 315.28 | 315.28 |
| mo003 | h | Oficial de 1ª electricista. (mão de obra) | 0.250 | 19.38 | 4.85 |
| % | % | Custos directos complementares | 2 % | 320.13 | 6.40 |
|  |  | Custos directos |  |  | 326.53 |
