# Disjuntor em caixa moldada

- Propriedade do ficheiro: CYPE Ingenieros S.A.
- Formato: FIEBDC-3/2016
- Programa: Gerador de preços para construção civil. CYPE Ingenieros, S.A.
- Data: 03/07/2024
- Moeda: EUR
- Custos indirectos: 3 %
- IVA: 23 %

## I Instalações

### IE Eléctricas

#### IEX Aparelhagem

**IEX200** Ud Disjuntor em caixa moldada.
Disjuntor em caixa moldada, tripolar (3P), intensidade nominal 16 A, poder de corte 18 kA a 400 V, HDA016L "HAGER", com relé termomagnético, de 75x130x68 mm, para fixação a perfil DIN ou a painel. Totalmente montado, ligado e testado.
Inclui: Montagem e ligação do elemento.
Critério de medição de projecto: Número de unidades previstas, segundo documentação gráfica de Projecto.
Critério de medição de obra: Medir-se-á o número de unidades realmente executadas segundo especificações de Projecto.

| Código | Un | Descrição | Rendimento | Preço | Importância |
|---|---|---|---|---|---|
| mt35hag100aa | Ud | Disjuntor em caixa moldada, tripolar (3P), intensidade nominal 16 A, poder de corte 18 kA a 400 V, HDA016L "HAGER", com relé termomagnético, de 75x130x68 mm, para fixação a perfil DIN ou a painel, segundo EN 60947-2. (material) | 1 | 254.46 | 254.460 |
| mo003 | h | Oficial de 1ª electricista. (mão de obra) | 0.644 | 23.31 | 15.012 |
| % | % | Custos directos complementares | 2 % | 269.472 | 5.389 |
|  |  | Custos directos |  |  | 274.861 |

## Recursos

**mt35hag100aa** Ud Disjuntor em caixa moldada
Dados técnicos: Custo energético 67.176 MJ; Emissão de CO2 3.565 kg
Resíduos:
- embalagem: re150101 Embalagens de papel e cartão. (componente de resíduo); rendimento 0.038 kg; Código LER 15 01 01; Massa do elemento 1 kg; Volume 0.001333 m3
